# Sistema ETICS Rivesto Classic "FASSA BORTOLO" de aislamiento térmico por el exterior de fachadas. Revestimiento con piezas de gres porcelánico. Colocación en capa fina

- Propiedad del archivo: CYPE INGENIEROS, S.A.
- Formato: FIEBDC-3/2002
- Divisa: EUR
- Costes indirectos: 3.00 %
- IVA: 21.00 %

## F Fachadas y particiones

### FS Fachadas ETICS

#### FSC Revestimiento cerámico

**FSC140** m² Sistema ETICS Rivesto Classic "FASSA BORTOLO" de aislamiento térmico por el exterior de fachadas. Revestimiento con piezas de gres porcelánico. Colocación en capa fina.
Aislamiento térmico por el exterior de fachadas, de hormigón o de paneles prefabricados de hormigón, con el sistema Rivesto Classic "FASSA BORTOLO", compuesto por: panel rígido de poliestireno expandido con grafito, Silvertech Pro "FASSA BORTOLO", fijado al soporte con mortero adhesivo reforzado con fibras A 96 "FASSA BORTOLO", color gris y fijaciones mecánicas con taco de expansión de polietileno de alta densidad Fassa Top Fix 2G; capa de regularización de mortero adhesivo reforzado con fibras A 96 "FASSA BORTOLO", color gris, para aplicar con llana, con malla de fibra de vidrio antiálcalis Fassanet ZR 185 "FASSA BORTOLO" fijada al soporte con fijaciones mecánicas y embebida entre dos capas. Revestimiento con piezas de gres porcelánico esmaltado, acabado pulido, de 200x200x10 mm, gama media, capacidad de absorción de agua E<0,5%, grupo BIa, según UNE-EN 14411. COLOCACIÓN: en capa fina y mediante doble encolado con adhesivo cementoso mejorado monocomponente, C2 TE S1, según UNE-EN 12004, deformable, con deslizamiento reducido y tiempo abierto ampliado, Fassaflex "FASSA BORTOLO". REJUNTADO: con mortero de juntas cementoso mejorado, con absorción de agua reducida y resistencia elevada a la abrasión tipo CG 2 W A, color blanco, en juntas de 3 mm de espesor. Incluso crucetas de PVC, perfiles de arranque de aluminio, perfiles de cierre superior de aluminio, perfiles de esquina de PVC con malla, masilla selladora monocomponente y cordón de espuma de polietileno expandido de celdas cerradas para sellado de juntas.
Criterio de valoración económica: El precio incluye la ejecución de remates en los encuentros con paramentos y revestimientos u otros elementos recibidos en su superficie.
Incluye: Preparación de la superficie soporte. Colocación del perfil de arranque. Corte y preparación del aislamiento. Colocación del aislamiento sobre el paramento. Lijado de toda la superficie. Colocación del resto de perfiles. Resolución de los puntos singulares. Aplicación del mortero base y colocación de la malla embebida en la capa de regularización. Colocación de las fijaciones sobre la malla de fibra de vidrio. Replanteo de los niveles, de la disposición de piezas y de las juntas. Corte y cajeado de las piezas. Preparación y aplicación del material de colocación. Formación de juntas de movimiento. Colocación de las piezas. Rejuntado. Sellado de juntas. Eliminación y limpieza del material sobrante. Limpieza final de la fachada.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mop080f | m | Perfil de arranque de aluminio, de 60 mm de anchura, con goterón, para nivelación y soporte de los paneles aislantes de los sistemas de aislamiento térmico por el exterior sobre la línea de zócalo. (material) | 0.170 | 4.88 | 0.83 |
| mt28mop085f | m | Perfil de cierre superior, de aluminio, de 60 mm de anchura, para coronación de los paneles aislantes de los sistemas de aislamiento térmico por el exterior. (material) | 0.170 | 18.70 | 3.18 |
| mt28mfb010g | kg | Mortero adhesivo reforzado con fibras tipo GP CSIV W2, según UNE-EN 998-1 A 96 "FASSA BORTOLO", color gris, para aplicar con llana, para adherir los paneles aislantes, previo amasado con agua. (material) | 10.150 | 0.90 | 9.14 |
| mt16pef010b | m² | Panel rígido de poliestireno expandido con grafito, Silvertech Pro "FASSA BORTOLO", color gris, cara exterior de superficie lisa y cara interior con relieve, mecanizado lateral recto, de 60 mm de espesor y 1000x500 mm, resistencia térmica 1,93 m²K/W, conductividad térmica 0,031 W/(mK), densidad 15 kg/m³, Euroclase E de reacción al fuego según UNE-EN 13501-1, con código de designación EPS-UNE-EN 13163-L2-W2-T1-S2-P3-CS(10)80-TR150-DS(70,90)1-WL(T)2. (material) | 1.050 | 12.60 | 13.23 |
| mt16pef080a | Ud | Taco de expansión de polietileno de alta densidad Fassa Top Fix 2G "FASSA BORTOLO", de 115 mm de longitud, con aro de estanqueidad de 60 mm de diámetro y clavo de acero galvanizado de 8 mm de diámetro, para fijación de paneles aislantes. (material) | 6.000 | 0.64 | 3.84 |
| mt28mop070b | m | Perfil de esquina de PVC con malla, para refuerzo de cantos. (material) | 0.300 | 1.39 | 0.42 |
| mt28mfb050a | m² | Malla de fibra de vidrio antiálcalis Fassanet ZR 185 "FASSA BORTOLO", de 185 g/m² de masa superficial, para armar morteros. (material) | 1.100 | 10.91 | 12.00 |
| mt09mcf010a | kg | Adhesivo cementoso mejorado monocomponente, C2 TE S1, según UNE-EN 12004, deformable, con deslizamiento reducido y tiempo abierto ampliado, Fassaflex "FASSA BORTOLO", color gris, a base de áridos seleccionados, resinas sintéticas y aditivos especiales, para la colocación en capa fina de piezas cerámicas, en revestimientos exteriores, especialmente en fachadas. (material) | 6.000 | 0.90 | 5.40 |
| mt19abp100ecba | m² | Piezas de gres porcelánico esmaltado, acabado pulido, de 200x200x10 mm, gama media, capacidad de absorción de agua E<0,5%, grupo BIa, según UNE-EN 14411. (material) | 1.050 | 33.07 | 34.72 |
| mt09mcf020a | kg | Mortero de juntas cementoso mejorado, con absorción de agua reducida y resistencia elevada a la abrasión "FASSA BORTOLO", tipo CG2 W A, según UNE-EN 13888, color blanco, para juntas de 2 a 12 mm, a base de cemento de alta resistencia, áridos seleccionados, aditivos especiales y pigmentos, antimoho y antiverdín, con efecto preventivo de las eflorescencias, hidrorrepelente, para rejuntado de todo tipo de piezas cerámicas y piedras naturales en zonas de proliferación de microorganismos. (material) | 0.500 | 2.10 | 1.05 |
| mt18acc100a | Ud | Kit de crucetas de PVC para garantizar un espesor de las juntas entre piezas de entre 1 y 20 mm, en revestimientos y pavimentos cerámicos. (material) | 0.350 | 2.40 | 0.84 |
| mt15bas010a | m | Cordón de polietileno expandido de celdas cerradas, de sección circular de 6 mm de diámetro, para el relleno de fondo de junta. (material) | 0.170 | 0.06 | 0.01 |
| mt15bas035a | Ud | Cartucho de masilla elastómera tixotrópica, monocomponente, a base de polímeros híbridos (MS), de color gris, de 600 ml, de alta adherencia, con elevadas propiedades elásticas, resistencia al envejecimiento y a los rayos UV, dureza Shore A aproximada de 25 y alargamiento en rotura > 600%, según UNE-EN ISO 11600. (material) | 0.020 | 8.24 | 0.16 |
| mo054 | h | Oficial 1ª montador de aislamientos. (mano de obra) | 0.109 | 23.74 | 2.59 |
| mo101 | h | Ayudante montador de aislamientos. (mano de obra) | 0.109 | 21.94 | 2.39 |
| mo039 | h | Oficial 1ª revocador. (mano de obra) | 0.656 | 23.10 | 15.15 |
| mo079 | h | Ayudante revocador. (mano de obra) | 0.656 | 21.94 | 14.39 |
| % | % | Costes directos complementarios | 2 % | 119.34 | 2.39 |
|  |  | Costes directos |  |  | 121.73 |
