# Zócalo para sistema ETICS Fassatherm Basesystem "FASSA BORTOLO" de aislamiento térmico por el exterior de fachadas

- Propiedad del archivo: CYPE Ingenieros S.A.
- Formato: FIEBDC-3/2016
- Programa: Generador de precios de la construcción. CYPE Ingenieros, S.A.
- Fecha: 28/01/2026
- Divisa: EUR
- Costes indirectos: 3 %
- IVA: 21 %

## F Fachadas y particiones

### FS Fachadas ETICS

#### FSC Revestimiento cerámico

**FSC146** m² Zócalo para sistema ETICS Fassatherm Basesystem "FASSA BORTOLO" de aislamiento térmico por el exterior de fachadas.
Zócalo para sistema Fassatherm Basesystem "FASSA BORTOLO", de aislamiento térmico por el exterior de fachadas, de fábrica cerámica, de ladrillo sílico-calcáreo o de bloque de hormigón, con los paneles aislantes enterrados, compuesto por: panel rígido de poliestireno expandido de alta densidad, Basetherm "FASSA BORTOLO", fijado al soporte con mortero impermeabilizante bicomponente Basecoll "FASSA BORTOLO", color gris y fijaciones mecánicas con anclaje atornillado Fassa Top Fix 2G; capa de regularización de mortero impermeabilizante bicomponente Basecoll "FASSA BORTOLO", color gris, para aplicar con llana, armado con malla de fibra de vidrio antiálcalis Fassanet 160 "FASSA BORTOLO"; capa de acabado de revestimiento RX 561 "FASSA BORTOLO", sobre imprimación FX 526 "FASSA BORTOLO"; capa drenante con lámina drenante de estructura nodular de polietileno de alta densidad (PEAD/HDPE), con nódulos de 7,5 mm de altura, resistencia a la compresión 150 kN/m² según UNE-EN ISO 604, capacidad de drenaje 5 l/(s·m) y masa nominal 0,5 kg/m², colocada sobre la capa de acabado.
Criterio de valoración económica: El precio incluye la ejecución de remates en los encuentros con paramentos y revestimientos u otros elementos recibidos en su superficie.
Incluye: Preparación de la superficie soporte. Corte y preparación del aislamiento. Colocación del aislamiento sobre el paramento. Resolución de los puntos singulares. Aplicación del mortero base y colocación de la malla de fibra de vidrio en la capa de regularización. Aplicación de la capa de acabado. Colocación de la lámina drenante.
Criterio de medición de proyecto: Superficie medida según documentación gráfica de Proyecto.
Criterio de medición de obra: Se medirá la superficie realmente ejecutada según especificaciones de Proyecto.

| Código | Ud | Descripción | Rendimiento | Precio | Importe |
|---|---|---|---|---|---|
| mt28mfb010E | kg | Mortero impermeabilizante bicomponente Basecoll "FASSA BORTOLO", color gris, para aplicar con llana, para adherir los paneles aislantes. (material) | 9 | 3.28 | 29.520 |
| mt16pef070a | m² | Panel rígido de poliestireno expandido de alta densidad, Basetherm "FASSA BORTOLO", color azul, cara exterior de superficie lisa y cara interior con relieve, mecanizado lateral recto, de 50 mm de espesor y 1000x500 mm, resistencia térmica 1,45 m²K/W, conductividad térmica 0,034 W/(mK), densidad 21 kg/m³, Euroclase E de reacción al fuego según UNE-EN 13501-1, con código de designación EPS-UNE-EN 13163-L2-W2-T1-S2-P3-CS(10)150-TR150-DS(N)2-WL(T)2. (material) | 1.05 | 14 | 14.700 |
| mt16pef080a | Ud | Anclaje atornillado compuesto por taco de expansión con arandela de 60 mm de diámetro de polietileno de alta densidad Fassa Top Fix 2G "FASSA BORTOLO", de 115 mm de longitud y tornillo de acero galvanizado de 8 mm de diámetro, para fijación de paneles aislantes. (material) | 6 | 0.64 | 3.840 |
| mt28mfb020a | m² | Malla de fibra de vidrio antiálcalis Fassanet 160 "FASSA BORTOLO", de 160 g/m² de masa superficial, para armar morteros. (material) | 1.1 | 1.85 | 2.035 |
| mt28mfb060u | l | Imprimación FX 526 "FASSA BORTOLO", de color a elegir gama I, a base de copolímeros acrílicos en emulsión acuosa, áridos seleccionados, dióxido de titanio, pigmentos y aditivos especiales, para aplicar con brocha o rodillo. (material) | 0.07 | 5.51 | 0.386 |
| mt28mfb090f | kg | Revestimiento RX 561 "FASSA BORTOLO", de color a elegir gama I, con un tamaño máximo de partícula de 1 mm, a base de copolímeros acrílicos y polisiloxanos en dispersión acuosa, áridos seleccionados, dióxido de titanio, microfibras y aditivos especiales, con resistencia al moho, a las algas y a los hongos, para aplicar con llana. Según UNE-EN 15824. (material) | 1.075 | 4.19 | 4.504 |
| mt14gdo010a | m² | Lámina drenante de estructura nodular de polietileno de alta densidad (PEAD/HDPE), con nódulos de 7,5 mm de altura, resistencia a la compresión 150 kN/m² según UNE-EN ISO 604, capacidad de drenaje 5 l/(s·m) y masa nominal 0,5 kg/m². (material) | 0.2 | 2.09 | 0.418 |
| mo054 | h | Oficial 1ª montador de aislamientos. (mano de obra) | 0.109 | 24.64 | 2.686 |
| mo101 | h | Ayudante montador de aislamientos. (mano de obra) | 0.109 | 22.77 | 2.482 |
| mo039 | h | Oficial 1ª revocador. (mano de obra) | 0.656 | 23.97 | 15.724 |
| mo079 | h | Ayudante revocador. (mano de obra) | 0.656 | 22.77 | 14.937 |
| % | % | Costes directos complementarios | 2 % | 91.232 | 1.825 |
|  |  | Costes directos |  |  | 93.057 |

Residuos:
- colocación: mt28mfb010E; factor de residuo 0.015007
- colocación: mt28mfb020a Malla de fibra de vidrio antiálcalis Fassanet 160 "FASSA BORTOLO", de 160 g/m² de masa superficial, para armar morteros; factor de residuo 0.055
- colocación: mt28mfb060u; factor de residuo 0.06
- colocación: mt28mfb090f; factor de residuo 0.048274
- colocación: mt14gdo010a; factor de residuo 0.07

## Recursos

**mt28mfb010E** kg Mortero impermeabilizante bicomponente Basecoll "FASSA BORTOLO"
Datos técnicos: Coste energético 19.747 MJ; Emisión de CO2 0.678 kg; Código LER 17 01 01; Masa del elemento 1 kg; Volumen 0.000667 m3
Residuos:
- embalaje: re150101 Envases de papel y cartón. (componente de residuo); rendimiento 0.003 kg; Código LER 15 01 01; Masa del elemento 1 kg; Volumen 0.001333 m3
- embalaje: re170203 Plástico. (componente de residuo); rendimiento 0.005 kg; Código LER 17 02 03; Masa del elemento 1 kg; Volumen 0.001667 m3

**mt28mfb020a** m² Malla de fibra de vidrio antiálcalis Fassanet 160 "FASSA BORTOLO", de 160 g/m² de masa superficial, para armar morteros
Datos técnicos: Coste energético 13.531 MJ; Emisión de CO2 0.664 kg; Código LER 17 02 03; Masa del elemento 0.16 kg; Volumen 0.000267 m3
Residuos:
- embalaje: re170203 Plástico; rendimiento 0.024 kg

**mt28mfb060u** l Imprimación FX 526 "FASSA BORTOLO"
Datos técnicos: Coste energético 121.722 MJ; Emisión de CO2 4.625 kg; Código LER 17 09 04; Masa del elemento 1.61 kg; Volumen 0.001073 m3
Residuos:
- embalaje: re150104 Envases metálicos. (componente de residuo); rendimiento 0.042 kg; Código LER 15 01 04; Masa del elemento 1 kg; Volumen 0.001667 m3

**mt28mfb090f** kg Revestimiento RX 561 "FASSA BORTOLO"
Datos técnicos: Coste energético 15.056 MJ; Emisión de CO2 0.575 kg; Código LER 17 09 04; Masa del elemento 1 kg; Volumen 0.000667 m3
Residuos:
- embalaje: re170203 Plástico; rendimiento 0.003 kg

**mt14gdo010a** m² Lámina drenante de estructura nodular de polietileno de alta densidad (PEAD/HDPE)
Datos técnicos: Coste energético 53.900 MJ; Emisión de CO2 2.629 kg; Código LER 17 02 03; Masa del elemento 0.5 kg; Volumen 0.000833 m3
Residuos:
- embalaje: re170203 Plástico; rendimiento 0.05 kg
